# Tief-/ Zaunbau, Vegetationstechnik BgM Nördl. Seen
Angebotsaufforderung (GAEB 90, DA83)
DV-Nummer: 2026-047
Eröffnung: 18.11.26
Währung: EUR
Auftraggeber: Stiftung Naturschutz, Schleswig-Holstein, Eschenbrook 4, 241

## Los 1 Tiefbau
Datum: 23.10.26

### Titel 01 Baustelleneinrichtung/ vorbereitende Arb

*Hinweis*
Für die im Folgenden anzubietenden Bagger gilt
grundsätzlich die Verwendung von
biologisch abbaubarem Hydrauliköl; bitte tragen Sie
hier das von Ihnen angebotene Produkt ein:

'.........'

Das angebotene Produkt ist mittels aktuellem Datenblatt
nachzuweisen. Es dürfen nur Fahrzeuge zum Einsatz
kommen, die regelmäßig von einer Fachwerkstatt gewartet
werden.
Der AG behält sich die Einsicht in das Wartungsbuch
sowie
Stichproben des eingesetzten Öls vor.

**01.1 An- und Abtransport Raupenbagger mit Moorlaufwerk, 16 bis 21 t**
An- und Abtransport Raupenbagger mit Moorlaufwerk, 16
-21 t,
inkl. Lasergerät und Fluchtstangen
durch geeignetes Transportgerät (Tieflader).
Zum Einsatz im Moor dürfen nur Hydraulik-Löffelbagger
16 bis
21 t mit Moorlaufwerk und einem Bodendruck von <0,25
kg/cm²
(in beladenem Zustand) kommen.

angebotenes Gerät (Herst., Typ), Bodendruck (kg/cm²)

'.........'
Gewicht (kg)/Kettenauflagelänge (cm) x 2 x Kettenbr.
(cm)

Erforderliche Anbaugeräte:
- Schwenklöffel mind. 0,8 m³
- Mähkorb

Bereitstellung von erfahrenen Maschinenführern
(Erfahrungen mit Gewässersanierung sind für
Maschinenführer
nachzuweisen).

Zufahrt und Abladen nach Angaben der Bauüberwachung
Menge: 4,000 St

**01.2 An- u. Abfahrt Schlepper mit Anhängemulde, 10 bis 12 m³**
An- u. Abfahrt Schlepper mit Anhängemulde,
Ladevolumen 10 bis 12 m³

Zur Verringerung der Bodenschadverdichtung dürfen nur
Anhängermulden mit Breitbereifung zum Einsatz kommen.
Menge: 2,000 St

**01.3 An- und Abtransport Pumpe, 1-1,5 m³/ min**
Zufahrt und Abladen nach Angaben der Bauüberwachung
Menge: 4,000 St

### Titel 02 Bodenarbeiten

**02.1 Einsatz Raupenbagger mit Anbaugeräten**
Einsatz Raupenbagger mit verschiedenen Anbaugeräten
gemäß den Anweisungen durch die Bauüberwachung.

Erforderliche Anbaugeräte:
- Schwenklöffel
- Mähkorb

für folgende Arbeiten:

Sanierung mehrerer Kleingewässer durch Abpumpen,
Entschlammung und Entnahme von Rohrkolbenwurzeln
Ertüchtigung von drei bestehenden Weideübergängen
mit Einbau einer Schottertragschicht (Kein
Recyclingmaterial) 0/45, Schichtstärke 50 cm
Inkl. Personal, Maschinenkosten und aller
Betriebsstoffe
Bereitstellung von erfahrenen Maschinenführern
(Erfahrungen mit Gewässersanierung sind für
Maschinenführer
nachzuweisen).

Die Arbeiten sind im Stundenlohn anzubieten. Die
Leistungen
sind in Form aussagekräftiger Stundenlohnzettel
nachzuweisen
und von der Bauüberwachung bwz. der biologischen
Baubegleitung gegenzeichnen zu lassen.
Menge: 550,000 h

**02.2 Einsatz Schlepper mit Anhängemulde, 10 bis 12 m³**
Einsatz Schlepper mit Anhängemulde für Bodentransporte:
Ladevolumen 10 bis 12 m³
zur Durchführung der beschriebenen Arbeiten gemäß den
Anweisungen durch die Bauüberwachung.

Entnahmeort nach Auskunft durch die Bauüberwachung.

Inkl. Personal, Maschinenkosten und aller
Betriebsstoffe

Die Arbeiten sind im Stundenlohn anzubieten. Die
Leistungen
sind in Form aussagekräftiger Stundenlohnzettel
nachzuweisen
und von der Bauüberwachung bwz. der biologischen
Baubegleitung gegenzeichnen zu lassen.
Menge: 190,000 h

**02.3 Einsatz Pumpe, 1-1,5 m³/ min**
nach Angaben der Bauüberwachung
Menge: 400,000 h

**02.4 Lieferung Schottertragschicht 0/45, kein Recycling**
Schottertragschicht 0/45 (Kein Recyclingmaterial),
Schichtstärke 50 cm
Lieferung zu den Einbaubereichen bzw. zu den
Zwischenlagerplätzen (LKW-befahrbar)
Menge: 130,000 t

**02.5 Schottertragschicht lagenweise einbauen und verdichten**
Schottertragschicht fachgerecht lagenweise einbauen
und mit
geeignetem Gerät verdichten.

Inkl. Personal, Maschinenkosten und aller
Betriebsstoffe

Die Arbeiten sind im Stundenlohn anzubieten. Die
Leistungen
sind in Form aussagekräftiger Stundenlohnzettel
nachzuweisen
und von der Bauüberwachung bwz. der biologischen
Baubegleitung gegenzeichnen zu lassen.
Menge: 4,000 h

**02.6 Lieferung Kokosflies mit Latex verklebt**
Kokosmatte liefern, Dicke = 7 mm,
einseitig mit Naturlatex besprüht als Rollenware frei
Baustelle
liefern und an zugewiesenen Plätzen abladen.

Rollenmaße: L = 20 m, B = 2 m.
Flächengewicht: 800 g/m²
Menge: 200,000 m²

USt %: 19,00
